# Außenanlagen
Angebotsaufforderung (GAEB 90, DA83)
Währung: EUR
Auftraggeber: keine Angabe

## Außenanlagenarbeiten
Datum: 02.04.25

*Hinweis*
Angaben zum Baumaßnahme
1.1.  Lage der Baumaßnahmen

  46537 Dinslaken
  Baßfeldshof 29

1.2.  Neubaumaßnahme

  3-geschossiges Wohngebäude, Erdgeschoss,
Obergeschoss und Staffelgeschoss  mit 14
Wohneinheiten sowie einer vollständigen Unterkellerung.

  _  Massivbauweise
  _  Tragende Wände aus Mauerwerk und Beton
  _  Stahlbetondecken
  _  Flachdach

1.3.  Grundstückserschließung

  Die Erschließung des Grundstückes erfolgt während
der Baumaßnahme. Die  Baustellenzufahrt erfolgt über
die Straße "Am Baßfeldshof".

1.4. Gebäude

1.4. Lageplan

1.5. Grundriss EG

1.6. Grundriss OG

1.7 Grundriss Staffelgeschoss

1.8. Schnitte

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zuzätzliche technische Vorschriften
===========================

1.  Für Angebot und Ausführung gelten:

  DIN 18320 Landschaftsbauarbeiten
  DIN 18919 "Entwicklungs- und Unterhaltungspflege von
  Grünflächen",
  ZTV Baumpflege (Zusätzlichen Technischen
Vertragsbedingungen und Richtlinien für Baumpflege
und Baumsanierung)

2.  Allgemeines

Bei Erdarbeiten sind im Angebotspreis die Bodenklassen
nach DIN 18300, Abschn. 2.21 bis 2.26, zu
berücksichtigen wenn die Bodenklasse nicht besonders
erwähnt ist.

Alle Arbeiten sind nach Plan und Angabe auszuführen.
Besondere Aufmerksamkeit ist auf die Einhaltung der
Grenzen zu legen. Grenzvermarkungen sind, soweit
notwendig, mit Pfählen zu  markieren und diese bis
zur Fertigstellung der Arbeiten zu sichern.

3.  Wegebau und Steinarbeiten

Auskofferungen sind in der erforderlichen Tiefe
herzustellen. Der gewonnene Boden ist im Gelände
einzubauen bzw. zur Verwendung des Auftragnehmers
abzufahren. Die Koffersohle ist, wie die Oberfläche der
Wege, mit dem erforderlichen Längs- und Quergefälle
herzustellen und zu verdichten; entsprechend
ist bei Randsteinen, Sandkästen, Rohrleitungsgräben u.
a. zu verfahren

Alle Schichtmaße sind Fertigmaße.

Reststellen in Steinabschlußdecken sind aus dem
vorgeschriebenen Material herzustellen. Die Verwendung
von Kleinpflaster ist nur mit Zustimmung des
Auftraggebers zulässig.

Errichtung, Vorhalten, Warten und Beseitigen einer
Verkehrssicherungsabsperrung nach Wahl ist in den EP
mit einzukalkulieren.

Die Abholung der Bodenwannen, sowie der Abtransport der
vorhandenen Müllkontainern ist mit den WB Duisburg
abzustimmen und wird nicht gesondert vergütet.

Bei der Erstellung der Tragschichten sind die Vorgaben
der BTV  Landschaftsbau einzuhalten. Die Prüfung der
ausreichenden Festigkeit des Erdreiches wird nicht
gesondert vergütet. Zusätzliche Maßnahmen zur
Verfestigung eines geschädigten Untergrundes, zum
Beispiel durch den Einsatz schwerer Baugeräte werden
auf Nachweis vergütet.

*Hinweis*
Ausführungszeitraum:

Beginn September 2026

### Bereich 1 Gebäude-Zuwegung und Grünanlage HSN 29

#### Titel 1.1 Baßfeldshof 29

##### Untertitel 1.1.1 Baustelleneinrichtung

**1.1.1.010 Einrichten und Vorhalten der Baustelleneinrichtung**
Einrichten, Vorhalten und Räumender
Baustelleneinrichtung
für sämtliche in der Leistungsbeschreibung aufgeführten
Leistungen für die Dauer der vertraglichen
Bauleistungen. einschl. Absperrung der
Baustelleneinrichtungsfläche nach Wahl des AN, unter
Berücksichtigung der Unfallverhütungsvor- schriften,
Gestellung von Sanitäreinrichtung und Aufenthaltsräume für die auf der Baustelle beschäftigten
Mitarbeiter des AN und seiner eventuellen
Nachunternehmer, Reinigung der bearbeiteten Baufläche
und des Straßenbereichs von Verschmutzungen aus dem
Bereich des AN, Wiederherstellung der Flächen der
Baustelleneinrichtung und Lagerplätze (auch
Bodenlagermieten) in den ursprünglichen Zustand, soweit
in der nachfolgenden Leistungsbeschreibung nicht
ausdrücklich anders erwähnt, sowie sämtliche Leistungen
aus den vorgeschalteten Vertragsbedingungen.
Die Kosten für das Umsetzen der Baustelleneinrichtung,
bedingt durch die ggf. abschnittweise Herstellung der
Außenanlagen ist in der Position zu kalkulieren.
Menge: 1,000 PSCH

**1.1.1.020 Bauzaun h=2,00m iefern und vorhalten**
Liefern, aufstellen und standsicheres Vorhalten von
Bauzaun
zur Absicherung der Baustelle gemäß den geltenden
Vorschriften. Inklusive evtl. Anpassung an die
Baustellenverhältnisse. Abbau und fachgerechter
Abtransport nach Abschluss der Maßnahme.

für 4 Wochen Standzeit
Menge: 280,000 m

**1.1.1.030 Bauzaun vorhalten**
Bauzaun vorhalten pro weiter Woche und Meter
Menge: 280,000 m

##### Untertitel 1.1.2 Pflasterdecken herstellen

*Hinweis*
Vorbemerkungen - Pflastersteine aus Beton

Für den Bau von ungebundenen Tragschichten unter einer
Pflasterdecke und den Bau einer Pflasterdecke mit
Pflastersteinen aus Beton sind mindestens folgende
Regelwerke anzuwenden und als Vertragsgrundlage
aufzunehmen:

VOB Teil B Allgemeine Vertragsbedingungen für die
Ausführung von  Bauleistungen - DIN 1961
VOB Teil C Allgemeine Regelungen für Bauarbeiten jeder
Art - DIN 18 299 DIN EN 13 242 Gesteinskörnungen für
ungebundene und hydraulisch gebundene Gemische für
Ingenieur- und Straßenbau TL Gestein-StB Technische
Lieferbedingungen für Gesteinskörnungen im Straßenbau
DIN EN 13 285 Ungebundene Gemische TL SoB-StB
Technische Lieferbedingungen für Baustoffgemische und
Böden zur  Herstellung von Schichten ohne Bindemittel
im Straßenbau DIN 18 315 Verkehrswegebauarbeiten -
Oberbauschichten ohne Bindemittel
ZTV Sob-StB (3) Zusätzliche Technische
Vertragsbedingungen und Richtlinien für den Bau von
Schichten ohne Bindemittel im Straßenbau
DIN EN 1338 Pflastersteine aus Beton
DIN EN 1339 Platten aus Beton
DIN EN 1340 Bordsteine aus Beton
DIN 483 Bordsteine aus Beton
TL Pflaster-StB (1) Technische Lieferbedingungen für
Bauprodukte zur Herstellung von Pflasterdecken,
Plattenbelägen und Einfassungen DIN 18 318 (4)
Verkehrswegebauarbeiten
Pflasterdecken, Plattenbeläge, Einfassungen
ZTV P-StB (2) Zusätzliche Technische
Vertragsbedingungen und Richtlinien für den Bau von
Pflasterdecken, Plattenbelägen und Einfassungen
ZTV Pflaster-StB (1) Zusätzliche Technische
Vertragsbedingungen und Richtlinien zur Herstellung
von Pflasterdecken, Plattenbelägen und Einfassungen

Aus folgenden Regelwerken können Anforderungen in
Bauverträge aufgenommen werden:

RStO 01 Richtlinien für die Standardisierung des
Oberbaues von Verkehrsflächen
RC-Baustoffe - Richtlinien für die umweltverträgliche
Anwendung von industriellen  Nebenprodukten und
Recycling-Baustoffen im  Straßenbau - RuA-StB
 - Richtlinien für die umweltverträgliche  Verwertung
von Ausbaustoffen mit  teer-/pechtypischen
Bestandteilen und für die Verwertung von Ausbauasphalt
- RuVA-StB - Richtlinien für bautechnische Maßnahmen an
Straßen in  Wasserschutzgebieten - RiStWag
Merkblatt M FP 1 Flächenbefestigungen mit
Pflasterdecken und Plattenbelägen, Teil 1,
Regelbauweise (ungebundene Bauweise) FGSV
Merkblatt  für wasserdurchlässige Befestigungen von
Verkehrsflächen (FGSV)
Merkblatt Arbeitsblatt ATV-DVWK-A 138 (GFA, Hennef)
Merkblatt über den Rutschwiderstand von Pflaster und
Plattenbelägen für den  Fußgängerverkehr (FGSV)
Merkblatt für den Bau von Busverkehrsflächen, Ausgabe
2000, FGSV

(1) Herausgabe voraussichtlich Ende 2005
(2) z.Zt. noch gültig, wird durch Herausgabe der ZTV
Pflaster-StB abgelöst
(3) Herausgabe voraussichtlich Mai 2005
(4) Neuerscheinung voraussichtlich 2006

*Hinweis*
Pflasterdecken nach ATV-DIN EN 1338. Ergänzungen zu den
Positionen. Beim Setzen des Pflasters ist das Liefern
und Einbauen des Bettungsmateriales, das Sortieren der
Steine nach Erfordernis, das Verfahren und das
Auswechseln der beim Rütteln zersprungenen Steine
innerhalb der Baustelle einzukalkulieren. Die Dicke des
Pflasterbettes ist im verdichteten Zustand angegeben.
Der Pflasterbruch ist zu Lasten des Auftragnehmers zu
einer geeigneten Recycling-Anlage abzufahren
einschließlich der Entsorgung der eventuell anfallenden
Verpackungsmaterialien. Die Annahmekosten sind
einzukalkulieren.
Vor dem Versetzen der Rinnen und Bordsteine sind die
genauen Breiten (Pflastermaß) der zu pflasternden
Fahrstraßen durch Auslegen des Pflasters zu bestimmen.
Ein einseitiger Schnitt auf gesamter Länge wird so
vermieden. Sollte durch fehlerhaftes Berechnen dennoch
ein Schnitt erforderlich werden wird dieser nicht
vergütet.

**1.1.2.010 Tragschicht Gehwege herstellen HKS 0/45, 25 cm**
Tragschicht 25 cm dick (in verdichtetem Zustand
gemessen) aus HKS (korngestuftes Gemisch) Körnung 0/45
liefern, einbauen und verdichten.
EV2-Wert: > 150 MN/m²
Menge: 140,000 m²

**1.1.2.020 Verbundpflaster erstellen**
Wegebelag als Verbundpflaster aus Betonsteinpflaster,
20/10/8 cm, gefast, anthrazit, Halbverband, Bettung
Sand 0/2, Stärke 4 cm, verlegen und verfugen.
Fugenmaterial Sand 0/2. Inkl. Zuschnitt.
Menge: 62,000 m²

**1.1.2.030 Kann-Betonstein-Pflaster MultiTec - 8cm**
*** Bedarfsposition ohne GB
Pflasterstein aus Beton nach DIN EN 1338,Qualität DI(K)
mit Nocken-Verschiebesicherung, Fase und Vorsatzschicht
aus Natursteinkörnung.
Produkte aus klimaneutraler Produktion.
Betonstein-Pflaster als Flächenbefestigung fachgerecht
herstellen. Die Verlegevorschriften des Herstellers und
die Angaben der DIN 18318 sowie der ZTV Pflaster-StB 06
sind zu beachten.

Rastermaß:  40 x 20 x 8 cm
Verwendung:  Gehwege
Verlegemuster:

Farbe:  Grau
Steinhöhe:  80 mm
Oberfläche:  Betonglatt

Liefern und in 3-5 cm (verdichteter Zustand)
Bettungsmaterial nach DIN 18318, vorzugsweise in
kornabgestuftem Splittsandgemisch der Körnung 0/5 mm,
fachgerecht verlegen. Die Filterstabilität von Fuge,
Bettung und Tragschicht ist zu gewährleisten.

Die Pflastersteine sind gemäß den Angaben der
Bauleitung nach festgelegten Verlegemustern einzubauen.
Nach dem Verlegen ist in Abständen von 2 m die Fläche
auszurichten und die Rechtwinkligkeit zu überprüfen.
Das Schließen der Fugen muss kontinuierlich mit dem
Fortschreiten des Verlegens mit Fugenmaterial gemäß DIN
18318 bzw. ZTV Pflaster-StB 06 erfolgen. Der saubere
Pflasterbelag ist bei Steinhöhen bis einschließlich
10cm mit einem Flächenrüttler mit einem Betriebsgewicht
von 170 bis 200 kg und einer Zentrifugalkraft von 20
bis 30 kN bis zur Standfestigkeit abzurütteln. Der
Belag darf nur im trockenen Zustand und mit
Plattengleitvorrichtung abgerüttelt werden.
Nach dem Abrütteln sind die Fugen erneut zu schließen.
Hierzu wird das Fugenmaterial unter Wasserzugabe
eingeschlämmt.
Die Leistungen verstehen sich einschließlich aller
erforderlichen Nebenarbeiten. Das Einpassen von Steinen
ist im Einheitspreis einzurechnen.
Menge: 1,000 m²

**1.1.2.040 Lampenfundamente herstellen**
Lampenfundament herstellen: Erdaushub 0.30m x
0.30m x 0.50m, Bodenaushub laden und abfahren.
Fundament mit Beton C 20/25 betonieren.
Menge: 2,000 Stck

**1.1.2.050 Fundament für Bodenanker für bauseits gestellte Stromsäule herstellen**
Betonfundament für bauseits gestellten Bodenanker  der
später zu montierenden Stromsäule liefern und
herstellen: Erdaushub 0.60m x 0.60m x 0,80m,
Bodenaushub laden, abfahren und ordnungsgemäß
entsorgen. Die Leistung versteht sich inklusive
folgender Arbeiten
Einbau eines flexiblen Kabelleerrohres, Länge ca.1.50m
und Einführung des Stromkabels durch die Montageplatte
Die bauseits gestellte Montageplatte  ist standfest mit
Beton C 20/25 i.d.M. 0.60m x 0.40m x 0,60m
einzubetonieren.
Montageplatte Größe ca. L=400 mm, B=250, H=300 mm
Rechteckhohlprofil mit aufgrschweißter Montageplatte
Menge: 2,000 Stck

**1.1.2.060 Aushub für Erdkabel**
Kabelgräben für Leerrohr der Elektroleitungen DN 40
ausheben, nach der Leitungsverlegung verfüllen,
einschl. Abtransport der verdrängten Bodenmassen zur
unternehmereigenen Kippe.
Grabentiefe: i. M. 80cm
Menge: 50,000 m

**1.1.2.070 Leerrohr mit Zugdraht**
Flexibles Kabelschutzrohr als Ringware in
Verbundrohrbauweise (außen gewellt mit Innenrohr) gemäß

DIN EN 61386-24 mit Muffe (sanddichte Ausführung).
Für Außenbeleuchtung und Ladesäulen
Material:  PE
Nennweiten:  DN 40
Druckfestigkeitsklasse:  450
flexibel, mit Einzugsschnur/ Zugdraht, halogenfrei
Menge: 30,000 m

**1.1.2.080 Betonplatten 40*40*3,6**
Fiori / Hersteller Kann
Außenplatten aus Beton nach DIN EN 13748-T2 in der
Qualität Th1, UT, 7T, H, B und A1f mit einer
geschliffenen + gestrahlten
Oberfläche mit Natursteinkörnungen.
Produkte aus klimaneutraler Produktion.
Betonplatte als Flächenbefestigung fachgerecht
herstellen. Die Verlegevorschriften des Herstellers und
die Angaben der DIN 18318 sowie der ZTV Pflaster-StB 06
sind zu beachten.
Liefern und in 3-5 cm (verdichteter Zustand)
Bettungsmaterial nach DIN 18318, vorzugsweise in
kornabgestuftem Splittsandgemisch der Körnung 0/5 mm,
fachgerecht verlegen. Es ist auf eine vollflächige
Auflage der Platten auf der Betung zu achten. Die
Filterstabilität von Fuge, Bettung und Tragschicht ist
zu gewährleisten.
Das Schließen der Fugen muss kontinuierlich mit dem
Fortschreiten des Verlegens mit Fugenmaterial gemäß
DIN 18318 bzw. ZTV Pflaster-StB 06 erfolgen.
Menge: 78,000 m²

##### Untertitel 1.1.3 Randeinfassungen

*Hinweis*
HOCH- UND RUNDBORDSTEINE AUS BETON
Borde nach DIN 18318 herstellen. Ergänzungen zu den
Positionen: Bordstein und Rinnenbahn werden
gleichzeitig auf dem noch nicht abgebundenen
Fundamentbeton gesetzt. Betonfundament und Rückenstütze
sind nach den Regelprofilen auszuführen. Bei
abgesenkten
Betonbordsteinen sind die handelsüblichen Steine zu
verwenden. Die Bordsteine werden nach verlegter Länge
ohne Abzug der Fugen abgerechnet. Bordsteine der Form R
und die
Übergangssteine für Zufahrten, Furten, Überwegen etc.
werden als Hochbordsteine vergütet.
Der anfallende Bruch ist aufzuladen und zu einer
Recycling- anlage abzufahren. Die Abfuhr- und die
Annahmekosten bei der Recyclinganlage sind
einzukalkulieren.
Die Herstellung des Schlitzes im ungebundenen Oberbau
in Geraden und Kurven mit einer mittleren Tiefe von
30cm und einer Breite von 50 cm, für das höhengerechte
Setzen der Bordsteine und  Rinnenbahnen, einschließlich
Nachverdichten des Oberbaumaterials ist in die
Einheitspreise für das Herstellen der Bordsteine
einzurechnen. Das anfallende Material wird aufgeladen
und zu Lasten des Auftragnehmers zu einer
Recycling-Anlage abgefahren.
Die Kippkosten werden nicht gesondert vergütet.

**1.1.3.010 Tiefbord 8/25/100, grau liefern und versetzen**
Tiefbordstein einseitige Fase liefern und versetzen
in mehreren Teillängen
TB - 80 x 250 x 1000 mm
Fase an einer oberen Längskante
Oberfläche Standart, grau

liefern und höhen- und fluchtgerecht auf 20 cm dickem
Fundament aus C20/C25 versetzen und mit einer
Rückenstütze aus Beton C20/C25 erstellen.

Die Dicke der Rückenstütze beträgt mindestens 15 cm.
Die Leistung versteht sich einschließlich der
dazugehörigen Erdarbeiten (Aushub des Schlitzes in den
jeweiligen Tragschichten, bzw. des Unterbaus) die zum
Setzen der  Rinnensteine notwendig sind.

Die DIN 18 318 und ZTV Pflaster-StB sind zu beachten.
Einfassung STP Anlage

Einbauort: Terrassen
Menge: 71,000 m

**1.1.3.020 Tiefbord 8/25/100, anthrazit liefern und versetzen**
Tiefbordstein einseitige Fase liefern und versetzen
in mehreren Teillängen
TB - 80 x 250 x 1000 mm
Fase an einer oberen Längskante
Oberfläche Standart, anthrazit

liefern und höhen- und fluchtgerecht auf 20 cm dickem
Fundament aus C20/C25 versetzen und mit einer
Rückenstütze aus Beton C20/C25 erstellen.

Die Dicke der Rückenstütze beträgt mindestens 15 cm.
Die Leistung versteht sich einschließlich der
dazugehörigen Erdarbeiten (Aushub des Schlitzes in den
jeweiligen Tragschichten, bzw. des Unterbaus) die zum
Setzen der  Rinnensteine notwendig sind.

Die DIN 18 318 und ZTV Pflaster-StB sind zu beachten.
Einfassung STP Anlage

Einbauort: Wege und Kiesstreifen
Menge: 148,000 m

**1.1.3.030 Noppenbahn liefern und verlegen**
Noppenbahn als vertikalen Fassadenschutz liefern und
verlegen Die Noppenbahn ist im Zuge des
Tragschichteneinbaus vor die Fassade zu verlegen.
Einzubauende Noppenbahnhöhe 50cm, Noppenhöhe 8cm
Noppenbahn aus Spezial-PE hoher Dichte.
Ohne Weichmacher, voll recyclingfähig.
Menge: 101,000 m

**1.1.3.040 Natursteinschüttung**
Natursteinschüttung als Sauberkeitsstreifen im Bereich
der Fassade liefern und einbauen. Der Kantenstein wird
gesondert abgerechnet. Einbaustärke max. 10 cm unter
den Schotter ist ein Vlies einzulegen.
Material: Basaltsplitt 16 / 32
Menge: 56,000 m

**1.1.3.050 Natursteinschüttung Zulage**
Zulage zur Vorposition Natursteinschüttung
Einbaufläche unterhalb der Balkone
Einbaustärke max 10 cm
Menge: 11,000 m

##### Untertitel 1.1.4 Vegetationstechnische Arbeiten

**1.1.4.010 Grobplanum herstellen**
Herstellung eines Grobplanums für Gehölz- und
Rasenflächen,
zulässige Abweichungen 5 cm von der Sollhöhe,
Anschlüsse an Wege, Plätze und sonstige Beläge 2 cm
unter Belagfläche.
Menge: 650,000 m²

**1.1.4.020 Vegetationsflächen fräsen/ lockern**
*** Bedarfsposition ohne GB
Vegetationsflächen  fräsen/lockern bis 20 cm einschl.
aussortieren von Wurzel- und Pflanzenresten zur
Vorbereitung der nachfolgenden Muboplanumsarbeiten.
Erschwernisse in Form von Handlockerungen in
Randbereichen und Traufbereichen vorh. Gehölze sind in
den Einheitspreis einzurechnen.
Unkräuter, Steine > 5 cm, Wurzelreste sind
ordnungsgemäß zu entsorgen.
Im Bereich des vorhandenen Wurzeltellers.
Erstellungsort: An Wegeflächen angrenzende
Bankettbereiche Teilbereiche vorh. Rasenflächen im
Bereich der Entwässerungskanalarbeiten
Menge: 1,000 m²

**1.1.4.030 Mutterboden anliefern und einbauen**
Mutterboden der Bodenklasse 1 anliefern und flächig im
Baustellenbereich nach Profilierung des
Vegetationsflächen- untergrundes einbauen und
lagenweise verdichten.
Schichtstärke ca.15cm)
Bodenklasse 1 DIN 18 300
Menge: 55,000 m3

**1.1.4.040 Feinplanum herstellen**
Feinplanum zukünftiger Rasenflächen und Bankettbereiche
+/- 2cm herstellen.
Anschlüsse  sind 1 cm unter OK an befestigte Flächen
und Einfassungen herzustellen Steine und Fremdkörper >
5 cm sind abzulesen und zu entsorgen.
Menge: 340,000 m²

**1.1.4.050 Einsaat RSM 2.3 Gebrauchsrasen / Spielrasen**
Fachgerechte Raseneinsaat mit Gebrauchsrasen RSM 2.3.,
Gebrauchsrasen/Spielrasen, gem. FLL-RSM Rasen 2017
(Regel-Saatgutmischungen-Rasen)
Menge 25 g/m², liefern, erstellen und abwalzen. Der
Preis versteht sich einschließlich des ersten Schnittes
und aller Nebenarbeiten.
Menge: 470,000 m²

**1.1.4.060 Startdüngung NPK+ Mg 20/5/8/+2**
Startdüngung zuvor genannter Rasenflächen
nach dem Auflaufen mit organischmineralischen Mehrnährstoffdünger.
Reinnährstoffe / m2
10g N, 2,5g P2O5, 4g K2O, 1g MgO
Ausstreumenge 50 g/m2.
Menge: 470,000 m²

**1.1.4.070 Einsaat Wiesenfläche**
Fachgerechte Einsaat mit gebietseigener Wildblumen und
Wildgrasmischung Ansaatmischung mit Begrünungsziel
Mager- und Sandrasenmischung (Mischung Nr. 05)
Mischungsanteil: 50% Gräser - 50% Kräuter/Blumen
Trockenheit und Hitze angepasst, Saatmenge 3,0 g/m²
inkl. Füllstoff zum Hochmischen auf 10 g / m²
sowie Schnellbegrünung 2 g / m², Begrünung auf
saatfertig vorbereitetem Oberboden nach DIN 18915
Saatgutmischung gleichmäßig ausbringen und andrücken.
Das Saatgut entspricht folgenden Qualitätsstandards
VWW Regiosaatenr - Qualitätssicherungssystem für
Produktion und Vertrieb von autochthonem Saatgut des
VWW (Verband deutscher Wildsamen und Wildpflanzen
Produzenten)
Menge: 63,000 m²

##### Untertitel 1.1.5 Pflanzliste

*Hinweis*
Nachfolgend beschriebene Positionen der Pflanzen
beinhalten das Abladen, den Transport innerhalb der
Baustelle, sowie die Lagerung und den Schutz der
Pflanzen gegen Austrocknung bis zur Pflanzung.
Maßnahmen / Pflege der Pflanzen nach Pflanzung ist
gesondert beschrieben und wird gesondert abgerechnet.

Nach der Anlieferung sind die Pflanzen unverzüglich zu
pflanzen. Sollte dieses nicht möglich sein beträgt die
maximale Lagerungszeit von Ballenpflanzen auf der
Baustelle 48 h nach Anlieferung, die maximale
Lagerungszeit für ballenlose Gehölze  beträgt max. 24 h
Stunden nach Anlieferung.Bis dahin sind geeignete
Maßnahmen vom AN zu treffen, die Schädigungen durch
Frost, Überhitzung, Austrocknung ausschliessen.
Nach Ablauf der vorgenannten Lagerungszeit sind die
Pflanzen geordnet und fachgerecht einzuschlagen und zu
wässern.
Einschlagsflächen sind nach Entnahme der Pflanzen zu
planieren und im vorherigen Zustand wieder
herzustellen.
Diese Leistungen zum Schutz der Pflanzung werden nicht
gesondert vergütet.
Es ist alleinige Sache des AN, den Bauablauf so zu
koordinieren, dass ein lückenloser, pflanzenschonender
Ablauf der Pflanzung gewährleistet ist. Dieses
beinhaltet
ebenfalls die abschnittsweise Anlieferung der
Pflanzungen nach Baufortschritt und Flächenfreigabe.

Die nachfolgend beschriebenen Pflanzarbeiten verstehen
sich einschließlich der Auslegung der Pflanzen vor der
Pflanzung, sowie den eventuell erforderlichen
Rückschnitt der Wurzeln und der Triebe.

Die Qualität der angelieferten Gehölze muss den
Gütebestimmungen für Baumschulpflanzen entsprechen.
Ausführung der Arbeiten gemäß
DIN 18 916 "Pflanzung und Pflanzarbeiten "

Die angegebenen Pflanzenarten und Pflanzensorten sind
bindend.
Eine Lieferung von Alternativen ist nur zulässig nach
vorheriger Rücksprache mit der Bauherrin.

**1.1.5.010 Pflanzgrube ausheben 150x100x100 Hochstamm**
Pflanzgruben  Hochstamm
anfallenden Ober- und Unterboden getrennt zur späteren
Verfüllung seitlich lagern.
Steine, Fremdkörper und schwer verrottbare
Pflanzenteile > 3 cm ablesen und abfahren.
Sohle von Hand 20 cm tief lockern,
Bodengruppe 5 bis 9 DIN 18915,
Grubensohle /-seiten mindestens 20 cm tief von Hand
lockern.

Überschüssigen Boden, der bei der
Herstellung der Pflanzgruben anfällt ist zu entsorgen.
Menge: 2,000 m3

**1.1.5.020 Lieferung und Einbringung von Baumsubstrat**
Lieferung und Einbringung von Baumsubstrat gemäß den
Empfehlungen der FLL Empfehlungen für Baumpflanzungen
Teil 2 Pflanzgrubenbauweise 1, nach Vorgaben der
Düngemittelverordnung und gütegesichert nach RAL-GZ
250-7, in homogener Mischung der Körnung 0-16 mm
die Verdichtung hat in Lagen und statisch zu erfolgen.
angestrebte Einbauverdichtung beträgt 85-87% DPr.
zu berücksichtigender Verdichtungsfaktor: 1,2-1,3
die einzelnen Lagen sind miteinander zu verzahnen
Einbaustärke: 150 cm gem. FLL Richtlinie
Menge: 2,000 m3

**1.1.5.030 Hochstamm pflanzen/Substrat FLL**
Nachfolgend beschriebene Hochstämme
liefern, abladen und pflanzen in vorbereitete
Pflanzgrube,
einschl. Herstellung des Giesrandes.
Pflanzgrube profilgerecht verfüllen
und unter Wasserzugabe einschlämmen, sodass
vollständiger
Bodenschluss gewährleistet ist.
Leistung einschließlich Gestellung und Transport des
Gieswassers.
Ballen muss bei Anlieferung im erdfeuchten Zustand
sein.
Inkl. Lieferung des folgenden Baumsubstrates:
Substrat auf Löß, Lava, Bims, Sand - Basis gemäß den
Empfehlungen der FLL Empfehlungen für Baumpflanzungen
Teil 2 Pflanzgrubenbauweise 1 (Ausgabe 2010), nach
Vorgaben der Düngemittelverordnung und gütegesichert
nach RAL-GZ 250-7, in homogener Mischung der Körnung
0-16 mm
die Verdichtung hat in Lagen und statisch zu erfolgen.
angestrebte Einbauverdichtung beträgt 85-87% DPr.
zu berücksichtigender Verdichtungsfaktor: 1,2-1,3
die einzelnen Lagen sind miteinander zu verzahnen
Einbaustärke: 150 cm gem. FLL Richtlinie
Menge: 2,000 Stk

**1.1.5.040 Carpinus betulus "Frans Fontaine" - Säulen Hainbuche**
Carpinus betulus "Frans Fontaine"
Hochstamm/Alleebaum,  4xv aus extra weitem Stand, mDB,
18-20
Menge: 1,000 Stk

**1.1.5.050 Carpinus betulus - Weißbuche**
Heckenpflanzen, 2xv., oB., 125-150 cm, mDB,
18-20
Menge: 1,000 St

**1.1.5.060 Baumverankerung als Pfahlbock**
Baumverankerung als Pfahlbock herstellen.
Pfähle gekegelt und gespitzt, standfest einschlagen.
Pfahlbock mit drei Pfählen.
Pfahllänge 3 m, Zopfdurchmesser 8 cm.
Pfahl aus Nadelholz bunt geschält. Pfahlzöpfe durch
Querhölzer seitlich verbinden, Pfahlverbindung
=Halbrundholz geschält 5cm Eine Bindung aus Kokosgarn
je Pfahl.''
Menge: 0,000 Stk

**1.1.5.065**
Menge: 2,000 Stk

**1.1.5.070 Baumscheiben mulchen**
Strassenbaumscheiben nach dem Pflanzen gegen
Verunkrautung und Austrocknung schützen mit
Rindenmulch, gütegeschützt, TYP RM 2, Dicke der
Mulchdecke 5-10 cm
Menge: 4,000 m²

**1.1.5.080 Heckenpflanzen pflanzen Formhecke und freiwachsende Hecke**
Nachfolgend beschriebene Pflanzen liefern, abladen und
pflanzen,
hier:  einschl. Aushebung der Pflanzgrube und.
Herstellung des Giesstreifens.

Pflanzgrube profilgerecht verfüllen und unter
Wasserzugabe einschlämmen, sodass vollständiger
Bodenschluss gewährleistet ist.
Leistung einschließlich Gestellung und Transport des
Gieswassers. Ballen / Container muss bei Anlieferung im
erdfeuchten Zustand sein.
Bei der fertigen Hecke handelt es sich um eine
einmehrreihige Pflanzung mit einem Pflanzabstand von
ca. 3,5 Pflanzen/Reihenmeter (Formhecke), bzw. 1,5
Pflanzen / m² Rasterpflanzung (freiwachsende Hecke)
Menge: 350,000 Stk

**1.1.5.090 Hainbuche (Carpinus Betulus)**
Hainbuche (Carpinus Betulus) 60-80 cm
liefern, abladen und die einzelnen Pflanzen mit
fachgerechtem / empfohlenen Abstand (5 Pflanzen pro
Meter)  in vorbereitete Pflanzgrube setzten,
einschl.herstellen der Pflanzgrube und dem anschl.
profilgerecht verfüllen
und unter Wasserzugabe einschlämmen, sodass
vollständiger
Bodenschluss gewährleistet ist.
Leistung einschließlich Gestellung und Transport des
Gieswassers.
Ballen muss bei Anlieferung im erdfeuchten Zustand
sein.

Einbauort: Mietergärten
Menge: 300,000 Stk

**1.1.5.100 Photinia fraseri - Glanzmispel**
Str., 4 Tr., o.B., 125-150 cm liefern

Einbauort: Müllplatzeinhausung
Menge: 50,000 St

**1.1.5.110 Heckenflächen mulchen**
Strassenbaumscheiben nach dem Pflanzen gegen
Verunkrautung und Austrocknung schützen mit
Rindenmulch, gütegeschützt, TYP RM 2, Dicke der
Mulchdecke 5-10 cm
Menge: 50,000 m²

**1.1.5.120 Solitärsträucher und Begleitsträucher pflanzen**
Nachfolgend beschriebene Solitär-, und Begleitsträucher
liefern, abladen und pflanzen,
hier:  einschl. Aushebung der Pflanzgrube und.
Herstellung des Giesrandes.

Pflanzgrube profilgerecht verfüllen und unter
Wasserzugabe einschlämmen, sodass vollständiger
Bodenschluss gewährleistet ist.
Leistung einschließlich Gestellung und Transport des
Gieswassers.
Ballen / Container muss bei Anlieferung im erdfeuchten
Zustand sein. Verdrängtes Bodenmaterial ist zu
entsorgen.
Menge: 24,000 Stk

**1.1.5.130 Crataegus monogyna - weißdorn**
Str., 3 Tr., o.B., 125-150 cm liefern
Menge: 8,000 St

**1.1.5.140 Rosa canina - Hundsrose**
Str., 4 Tr., o.B., 125-150 cm liefern
Menge: 8,000 St

**1.1.5.150 Cornus mas - Kornelkirsche**
Str., 3 Tr., o.B., 75-100 cm liefern
Menge: 8,000 St

**1.1.5.160 bodendeckende Gehölze pflanzen**
Nachfolgend beschriebene bodendeckende, flächig zu
pflanzende Gehölze liefern, abladen und pflanzen,
hier: einschl. Aushebung der Pflanzgrube.

Pflanzgrube profilgerecht verfüllen und unter
Wasserzugabe einschlämmen, sodass vollständiger
Bodenschluss gewährleistet ist.
Leistung einschließlich Gestellung und Transport des
Gieswassers.
Ballen / Container muss bei Anlieferung im erdfeuchten
Zustand sein.
Qualität:
Bodendecker/Sträucher 2 x verpflanzt
mit Ballen oder im Container
Überschüssige Stoffe laden und abfahren.
Menge: 325,000 St

**1.1.5.170 spiraea japonica 'golden princess - Japanspiere**
spiraea japonica 'golden princess
wurzelecht mit Topfballen
5 St./qm
Menge: 75,000 St

**1.1.5.180 Geranium "Rozanne" - Storchschnabel**
Geranium "Rozanne"
Solitärstaude im Container P05 (9x9x9cm)
Menge: 75,000 St

**1.1.5.190 Rosa rugosa - Apfelrose**
Rosa rugosa
Wildrose, wurzelecht mit Topfballen
5 St./qm
Menge: 75,000 St

**1.1.5.200 Lavandula angustifolia - Echter Lavendel**
Lavandula angustifolia wurzelecht mit Topfballen
20 St./qm
Menge: 100,000 St

**1.1.5.210 Planzflächen mulchen**
Strassenbaumscheiben nach dem Pflanzen gegen
Verunkrautung und Austrocknung schützen mit
Rindenmulch, gütegeschützt, TYP RM 2, Dicke der
Mulchdecke 5-10 cm
Menge: 15,000 m²

*Hinweis*
Die im folgenden beschrieben Arbeiten hat der AN bis
zur Abnahme durch den Bauleiter des AG unentgeldlich
bis zum Ende der Arbeiten aus dieser
Leistungsbeschreibung durchzu- führen.
Die Pflegearbeiten sind in eigener Verantwortung des AN
nach Bedarf auszuführen und enden frühestens mit der
Abnahme.

Pflege, Schnitt und Wässern der Rasenfläche sowie
jeglicher Neubepflanzung
Wässern der Blumenwiese
Hochstämme pflegen und wässern, Stammaustriebe
entfernen
Entfernen trockener und beschädigter Äste
Kontrolle und ggf. Reparatur der Baumverankerung

##### Untertitel 1.1.6 Sicht und Windschutz

**1.1.6.010 Sicht- und Windschutzelemente aus Gittermatten**
Sicht- und Windschutzelemente aus Gittermatten inkl.
Steinfüllung insgesamt 2,20 liefern und fachgerecht
versetzen.

Einzelwand besteht aus einem Grundkorb bestehend aus:
2 x Säulen zum einbetonieren
2 x Gittermatten 8/6/8 mm
(Maschenweite 50/200 mm)
Universalklemmen
Distanzhalter

Grundelement bestehend aus Säulen
und Gittermatten, ohne Abdeckung, zur  Befüllung mit
frost- und witterungsbeständigem Steinmaterial, liefern
und montieren.

Breite ca. 30 cm; Höhe der Elemente 203 cm.

Säulen und Gittermatten aus
kaltverfestigtem Stahldraht B10, Werkstoff-Nr. St 37.2
nach DIN 59110 und DIN EN ISO 9001:2008 sowie
feuerverzinkt nach DIN 50976 (EN ISO 1461).
und beschichtet in RAL 7016

Stahldrahtstärke waagrecht Doppelstab je 8 mm,
Mindestfestigkeit 500N/mm, senkrecht Einfachstab 6 mm,
Mindestfestigkeit 500N/mm. Maschenweite 50 x 200 mm.
Systemzugehörige Abstandhalter aus Edelstahl V2A,
Werkstoff-Nr. 1.4310 nach DIN EN 17224 sowie
Universalklemmen aus Edelstahl V2A, Werkstoff-Nr.
1.4301 nach DIN EN 10088-2.

Säulen flucht- und lotrecht auf Betonstreifenfundamente
setzen.

Für die Einbautiefe der Säulen sowie die Montage der
Gittermatten mit Universalklemmen und Abstandhalter ist
zwingend die Montageanleitung des Herstellers zu
beachten.

Das Füllmaterial muss größer sein als die Maschenweite
und ist nach Abschluss der Arbeiten mit Druckwasser zu
reinigen. Schnittstellen sind mittels Zink-Spray zu
versiegeln.

Füllmaterial: Schüttsteine Basalt (anthrazit) 60/120 mm
als Schüttung hohlraumarm verfüllen.
Herausstehende Steine sind nachzurichten.
Nach Plan und Herstellerangaben einschließlich
Materiallieferung, Montage, Befüllung, Verdichtung des
Füllmaterials und Bepflanzung.
Abrechnung nach lfd Mauerwerk

Liefernachweis
EBECO Draht GmbH
August-Becker-Straße 10
45711 Datteln
Tel. +49 2363 728 47 73
info@ebeco.de

Liefernachweis Naturstein:
Fa. H. Alfs GmbH & CoKG
Niederlassung Hünxe
In der Beckkuhl 36
46569 Hünxe Buchholtwelmen
Tel.: 02858/20120
Fax: 02858 201220

oder gleichwertig
Liefernachweis des Bieters:
'

....................................................'
Menge: 2,200 m

**1.1.6.020 Sicht- und Windschutzelemente aus Gittermatten**
Sicht- und Windschutzelemente aus Gittermatten inkl.
Steinfüllung insgesamt 2,40 liefern und fachgerecht
versetzen.

Einzelwand besteht aus einem Grundkorb bestehend aus:
2 x Säulen zum einbetonieren
2 x Gittermatten 8/6/8 mm
(Maschenweite 50/200 mm)
Universalklemmen
Distanzhalter

Grundelement bestehend aus Säulen
und Gittermatten, ohne Abdeckung, zur  Befüllung mit
frost- und witterungsbeständigem Steinmaterial, liefern
und montieren.

Breite ca. 30 cm; Höhe der Elemente 203 cm.

Säulen und Gittermatten aus
kaltverfestigtem Stahldraht B10, Werkstoff-Nr. St 37.2
nach DIN 59110 und DIN EN ISO 9001:2008 sowie
feuerverzinkt nach DIN 50976 (EN ISO 1461).
und beschichtet in RAL 7016

Stahldrahtstärke waagrecht Doppelstab je 8 mm,
Mindestfestigkeit 500N/mm, senkrecht Einfachstab 6 mm,
Mindestfestigkeit 500N/mm. Maschenweite 50 x 200 mm.
Systemzugehörige Abstandhalter aus Edelstahl V2A,
Werkstoff-Nr. 1.4310 nach DIN EN 17224 sowie
Universalklemmen aus Edelstahl V2A, Werkstoff-Nr.
1.4301 nach DIN EN 10088-2.

Säulen flucht- und lotrecht auf Betonstreifenfundamente
setzen.

Für die Einbautiefe der Säulen sowie die Montage der
Gittermatten mit Universalklemmen und Abstandhalter ist
zwingend die Montageanleitung des Herstellers zu
beachten.

Das Füllmaterial muss größer sein als die Maschenweite
und ist nach Abschluss der Arbeiten mit Druckwasser zu
reinigen. Schnittstellen sind mittels Zink-Spray zu
versiegeln.

Füllmaterial: Schüttsteine Basalt (anthrazit) 60/120 mm
als Schüttung hohlraumarm verfüllen.
Herausstehende Steine sind nachzurichten.
Nach Plan und Herstellerangaben einschließlich
Materiallieferung, Montage, Befüllung, Verdichtung des
Füllmaterials und Bepflanzung.
Abrechnung nach lfd Mauerwerk

Liefernachweis
EBECO Draht GmbH
August-Becker-Straße 10
45711 Datteln
Tel. +49 2363 728 47 73
info@ebeco.de

Liefernachweis Naturstein:
Fa. H. Alfs GmbH & CoKG
Niederlassung Hünxe
In der Beckkuhl 36
46569 Hünxe Buchholtwelmen
Tel.: 02858/20120
Fax: 02858 201220

oder gleichwertig
Liefernachweis des Bieters:
'

....................................................'

45711 Datteln
Tel. +49 2363 728 47 73
info@ebeco.de

Liefernachweis Naturstein:
Fa. H. Alfs GmbH & CoKG
Niederlassung Hünxe
In der Beckkuhl 36
46569 Hünxe Buchholtwelmen
Tel.: 02858/20120
Fax: 02858 201220

oder gleichwertig
Liefernachweis des Bieters:
'

....................................................'
Menge: 2,400 m

##### Untertitel 1.1.7 Zaunarbeiten

**1.1.7.010 Stahlgitterzaun 100 cm**
Stahlgitterzaun aus kreuzweise punktgeschweißten
Stahldrähten horizontal mit 2 Drähten, D = 8 mm,
vertikal 6 mm, Maschengröße 50X200 mm, Gitternutzlänge
2500 mm, unterer Überstand ca. 30 mm, oben bündig,
Pfosten aus Rechteckrohr, mind. 60X40 mm, nach
statischen Erfordernissen, Abdeckung mit Kopfplatte aus
Stahl oder Kunststoff, Fundament nach Herstellerangaben
erstellen, Montage der Matten gemäß  Pfostensystem des
Herstellers, säubern des Baufeldes von Aushubmaterial
und Beiarbeiten der angrenzendenFlächen. Metallteile
feuerverzinkt, mit Haftgrund und Pulverbeschichtung.
RAL 7016 anthrazitgrau.

Zaunhöhe ca. 100 cm
Menge: 71,000 m

**1.1.7.020 Endpfosten und Eckpfosten**
End- oder Eckpfosten, einschl. Ablängen der
Zaunelemente, Korrosionsschutz und Einfärben der
Schnittstellen nach Herstellenangaben lifern und
montieren.

Höhe 100cm
Menge: 23,000 St

**1.1.7.030 Eckausbildungen an Gittermatten**
Ausbildung von Eckformen gemäß den Erfordernissen.
Durchtrennen des in Biegerichtung liegenden
Doppelstabes, herstellen des erforderlichen  Winkels
durch abbiegen. Korrosionschutz und Einfärben der
Schnittstelle.
 Höhe 100cm
Menge: 14,000 St

**1.1.7.040 Fahrradständer als Anlehnbügel**
Fahrradständer als Anlehnbügel der Fa. Ziegler Typ UTAH
zum Einbetonieren, beschichtet, Artikel-Nr. 244.432,
liefern und in Pflasterflächen in Betonfundament
setzen.
Menge: 3,000 Stck

**1.1.7.050 Stahlgitterzaun 140 cm**
Stahlgitterzaun aus kreuzweise punktgeschweißten
Stahldrähten horizontal mit 2 Drähten, D = 8 mm,
vertikal 6 mm, Maschengröße 50X200 mm, Gitternutzlänge
2500 mm, unterer Überstand ca. 30 mm, oben bündig,
Pfosten aus Rechteckrohr, mind. 60X40 mm, nach
statischen Erfordernissen, Abdeckung mit Kopfplatte aus
Stahl oder Kunststoff, Fundament nach Herstellerangaben
erstellen, Montage der Matten gemäß  Pfostensystem des
Herstellers, säubern des Baufeldes von Aushubmaterial
und Beiarbeiten der angrenzendenFlächen. Metallteile
feuerverzinkt, mit Haftgrund und Pulverbeschichtung.
RAL 7016 anthrazitgrau.

Zaunhöhe ca. 140 cm
Menge: 18,000 m

**1.1.7.060 Endpfosten und Eckpfosten**
End- oder Eckpfosten, einschl. Ablängen der
Zaunelemente, Korrosionsschutz und Einfärben der
Schnittstellen nach Herstellenangaben lifern und
montieren.

Höhe 140cm
Menge: 5,000 St

**1.1.7.070 Eckausbildungen an Gittermatten**
Ausbildung von Eckformen gemäß den Erfordernissen.
Durchtrennen des in Biegerichtung liegenden
Doppelstabes, herstellen des erforderlichen  Winkels
durch abbiegen. Korrosionschutz und Einfärben der
Schnittstelle.

Höhe 140cm
Menge: 3,000 St

##### Untertitel 1.1.8 Lohnarbeiten

**1.1.8.010 Ausführung von Lohnarbeiten zum**
Ausführung von Lohnarbeiten zum besonderen Nachweis,
nur auf Anordnung der örtlichen Bauleitung,
für einen Facharbeiter.
Menge: 10,000 Std

**1.1.8.020 Helfer**
Wie vor, jedoch für einen Bauhelfer.
Menge: 10,000 Std

### Bereich 2 Stellplätze und Wegverlegung vor HSN 24

#### Titel 2.1 Stellplatz

##### Untertitel 2.1.1 vorbereitende Maßnahmen

**2.1.1.010 Pflaster-Plattenbelag bis 8 cm aufnehmen u. entsorgen**
Pflaster- und Plattenbelag inkl. Ausgleichschicht sowie
einfassender Rückenstütze aufnehmen, laden und
transportieren.
hier: Rechteckpflaster/Verbundpflaster ca. 10/20/8cm, ,
Betonplatten i.M. 75-50/50/6 cm
und  auf eine vom AN zu wählende Entsorgungsanlage
entsorgen.
Steinstärke bis 8cm
Ausbauort: kombinierte Platten- und Pflasterflächen
Bereich Wohnwege und Fahrwege
Menge: 8,000 m²

**2.1.1.020 Pflaster-Plattenbelag bis 8 cm aufnehmen u. seitl. lagern**
Wegebeläge in Kleinflächen (Flächengröße zwischen
0,50m² bis 5,00 m²) aufnehmen und seitlich lagern.
Hier: Pflasterbelag 10/20/8cm, Plattenbelag 30/30/5
Bereich: Stellplatzanlage, Fußwege, öffentliche
Gehwegebereiche
einschließlich Ausgleichsschicht aufnehmen und seitlich
lagern zur Anpassung der Bestandsflächen an die neu
herzustellenden Wegeflächen
Wiederverwendbare Platten und Steine säubern und nach
Angabe des AG innerhalb der Baustelle zur
Wiederverwendung lagern.
Nicht mehr verwendbare Stoffe (Ausgleichsschicht,
Paßsteine,..) auf eine vom AN zu wählende
Entsorgungsanlage entsorgen.
Der Nachweis der ordnungsgemäßen Entsorgung ist vom AN
zu erbringen.
Menge: 8,000 m²

**2.1.1.030 Absperrpfosten abmontieren und entsorgen**
Absperrpfosten (1,00m ab OK Gel.)
Stahl lackiert, bzw. Edelstahl einschließlich
1 Stk Bodenhülse und Punktfundament ca. 40/40/60 cm
aufnehmen, laden, transportieren und entsorgen.
Der Nachweis der geordneten Entsorgung ist unmittelbar
zu erbringen.
Die Entsorgungsgebühren sind in den Einheitspreis mit
einzukalkulieren.
Menge: 4,000 Stk

##### Untertitel 2.1.2 Rodungsarbeiten

**2.1.2.010 Strauchartigen Gehölzaufwuchs bis 2,00 m einschließlich Wurzelwerk roden**
Strauchartigen Gehölzaufwuchs, inkl. Hecken
einschließlich Bodendecker und Wurzelwerk roden (u.a.
Phiiladephus, Spiraea,  und Sträucher zum Teil als
Solitär ausgebildet
Bodendecker größtenteils Efeu, Spiraea, Stauden).
Wuchshöhe: 100-200 cm
Material laden und abfahren und ordnungsgemäß
entsorgen.

Der Nachweis der geordneten Entsorgung ist unmittelbar
zu erbringen.
Eventuelle Annahmegebühren sind in den Einheitspreis
mit einzukalkulieren
Ort: Teilflächen im gesamten Bauabschnitt in
unterschiedlicher Größe 10 m² bis 50 m² Abrechnung nach
Voraufmaß in der Horizontalprojektion.
Menge: 32,000 m²

**2.1.2.020 Solitärstrauch fällen mehrstämmig**
Solitärstrauch fällen,
Kronendurchmesser ca. 3 m,
Wuchshöhe ca. 2,50-5,00 m
Mehrstämmig inkl. Rodung des Wurzelstockes.
Stammdurchmesser in 1 m Höhe gemessen.
Standfeste Auffüllung der Grube entsprechend der
vorgefundenen Bodenschichten
Material laden und abfahren und ordnungsgemäß
entsorgen.
Menge: 1,000 St

##### Untertitel 2.1.3 Erdarbeiten

*Hinweis*
Bauausführung
Jegliche Bodenverdichtung ist auf das für die
Bauausführung notwendige Maß zu reduzieren. Die Lage
der Fahrtrassen bzw. Baustraßen ist vor Baubeginn mit
der Bauleitung abzustimmen

Je nach Bodenart und Witterungsverlauf ist die
Bearbeitung von Böden bei Regen nicht erlaubt bzw. mit
der Bauleitung vorher abzustimmen. Dies gilt
insbesondere für schluff- und tonhaltige Böden.

Bei Regenwasserversickerung sind die
Versickerungsbereiche unbedingt von Verdichtung
freizuhalten und mit dauerhafter Absperrung zu
versehen.

Abgrabungen, Aufschüttungen und das Befahren innerhalb
von Baumtraufen ist nicht gestattet.
Baumschutzmaßnahmen sind, sofern Konflikte absehbar,
detailliert im Leistungsverzeichnis beschrieben.
Ansonsten ist vorab die Bauleitung zu informieren.

Weitergehende, nicht beschriebene Materialnachweise wie
Körnungszusammensetzung, Unbedenklichkeit etc. sind auf
Verlangen der Bauleitung zu erbringen.

Bodenlieferung und -arbeiten werden nach Aufmaß und
Nivellement (Urnivellement+OK eingebautes Material)
abgerechnet. Das Nivellement ist unmittelbar vor Beginn
der
Arbeiten gemeinsam mit der Bauleitung des AG
durchzuführen. Erd- und Bodenarbeiten sind ohne die
Zustimmung und Freigabe der Bauleitung des AN
untersagt.
Ein Soll-Ist Vergleich ist zu erbringen.

Zusätzlich geliefertes Material wird nach
Original-Lieferscheinen die der Bauleitung zur
Abzeichnung vorgelegt werden müssen abgerechnet. Die
Freigabe der Flächen zur Bearbeitung ist mit
der örtlichen Bauleitung abzustimmen.

Über die Lage von Versorgungsleitung hat der Anbieter
sich vorab zu informieren. Erschwerte
Arbeitsverhältnisse bedingt durch Versorgungsleitungen
oder sonstiger Hindernisse berechtigen zu keinerlei
Nachforderungen.

**2.1.3.010 Vegetationsschicht abschieben**
Vegetationsschicht Wiesenfläche  Aufwuchshöhe bis 20cm,
einschließlich Vegetationsnarbe, Wurzelraum,
Narbenstärke 10cm stark abschieben, laden und
entsorgen.
Deckungsgrad der Wiese mit Grasbewuchs beträgt ca. 80
%.
Das Material ist ordnungsgemäß abzutransportieren und
zu entsorgen. Preis einschließlich Entsorgungskosten.
Abrechnung nach Voraufmaß in der Horizontalprojektion.
Menge: 29,000 m²

**2.1.3.020 Oberboden aufnehmen und einbauen**
*** Bedarfsposition ohne GB
Oberboden im Bereich der zukünftigen befestigten
Flächen aufnehmen in Stärken von ca. 35 cm, laden und
im Baustellenbereich nach Angabe der Bauleitung
seitlich wiedereinbauen in Stärken von ca. 10-30 cm.
humoser Oberboden, Lagerungsdichte/Konsistenz weich,
gemischtkörnig, bindig,matrixgestützt, 15-40% bindiger
Anteil, humose Beimengungen
Mineralischen Fremdanteile ≤ 10 Vol.-% aus Auffüllung
mit anthropogenen Inhaltsstoffen (z. B. Ziegelreste,
Schotter, Schlackereste, Bergematerial)
Abrechnung nach Aufmaß an der Entnahmestelle als feste
Masse.
Vergleich mit Urnivellement ist zu erbringen.
Transportweg bis 100 m
Abtragungsort: zukünftige befestigte Flächen,
Einbauort : vorh. und geplante Vegetationsflächen
(ehem. Wegeflächen)
Menge: 1,000 m3

**2.1.3.030 Oberboden aufnehmen, abtransportieren**
Oberboden im Bereich der zukünftigen befestigten
Flächen,  profilgerecht lösen, laden,
abtransportieren und entsorgen
Abtragsdicke i.M. 35cm
Menge: 6,000 m3

**2.1.3.040 durchwurzelten Oberboden, abtransportieren**
durchwurzelten Oberboden profilgerecht lösen, laden,
abtransportieren und entsorgen
Abtragsdicke i.M. 20cm,
Menge: 5,000 m3

##### Untertitel 2.1.4 Pflasterarbeiten

**2.1.4.010 Schottertragschicht 0/45 liefern und einbauen**
Schottertragschicht, Schichtdicke 30cm aus
Mineralgemisch natürlicher Gesteinskörnung, gem. DIN
18315, ZTV SoB-StB, Bauweise Rad- und Gehwege RStO,
Verformungsmodul Ev2 ≥ 80 MPa, Widerstand gegen
Zertrümmerung SZ26, Verdichtungsgrad DPr ≥ 103,
wasserdurchlässig kf ≥ 5,4x10-5 m/s, aus
Baustoffgemisch für Schottertragschicht, ohne
RC-Baustoffe und industriell hergestellte
Gesteinskörnungen, Körnung 0/45 mm, erhöhte
Ebenheitsanforderung ≤ 1,0 cm innerhalb einer 4m langen
Messstrecke. Die Prüfprotokolle der Eigenüberwachung
und Prüfzeugnisse des Materials sind der BÜ vorzulegen.
Einbaustärke in verdichtetem Zustand, Einbau in
Teilflächen.
Menge: 19,000 m²

**2.1.4.020 Kann-Betonstein-Pflaster MultiTec-Aqua - 10cm**
Pflasterstein aus Beton nach DIN EN 1338,Qualität DI(K)
mit Nocken-Verschiebesicherung, Fase und Vorsatzschicht
aus Natursteinkörnung.
Produkte aus klimaneutraler Produktion.
Betonstein-Pflaster als Flächenbefestigung fachgerecht
herstellen. Die Verlegevorschriften des Herstellers und
die Angaben der DIN 18318 sowie der ZTV Pflaster-StB 06
sind zu beachten.

Rastermaß:  20 x 20 x 10 cm
Verlegemuster:  Läuferverband (oder
  nach Angabe der Bauleitung)
Verwendung:  Stellplätze
Farbe:  Grau
Steinhöhe:  100 mm
Oberfläche:  Betonglatt

Liefern und in 3-5 cm (verdichteter Zustand)
Bettungsmaterial nach DIN 18318, vorzugsweise in
kornabgestuftem Splittsandgemisch der Körnung 0/5 mm,
fachgerecht verlegen. Die Filterstabilität von Fuge,
Bettung und Tragschicht ist zu gewährleisten.

Die Pflastersteine sind gemäß den Angaben der
Bauleitung nach festgelegten Verlegemustern einzubauen.
Nach dem Verlegen ist in Abständen von 2 m die Fläche
auszurichten und die Rechtwinkligkeit zu überprüfen.
Das Schließen der Fugen muss kontinuierlich mit dem
Fortschreiten des Verlegens mit Fugenmaterial gemäß DIN
18318 bzw. ZTV Pflaster-StB 06 erfolgen. Der saubere
Pflasterbelag ist bei Steinhöhen bis einschließlich
10cm mit einem Flächenrüttler mit einem Betriebsgewicht
von 170 bis 200 kg und einer Zentrifugalkraft von 20
bis 30 kN bis zur Standfestigkeit abzurütteln. Der
Belag darf nur im trockenen Zustand und mit
Plattengleitvorrichtung abgerüttelt werden.
Nach dem Abrütteln sind die Fugen erneut zu schließen.
Hierzu wird das Fugenmaterial unter Wasserzugabe
eingeschlämmt.
Die Leistungen verstehen sich einschließlich aller
erforderlichen Nebenarbeiten. Das Einpassen von Steinen
ist im Einheitspreis einzurechnen.
Menge: 19,000 m²

**2.1.4.030 Kann-Betonstein-Pflaster MultiTec-Aqua - Stellplatzmakierung**
Pflasterstein aus Beton nach DIN EN 1338

Rastermaß:  20 x 20 x 10 cm
Verwendung:  Fahrwege
Farbe:  Anthrazit
Steinhöhe:  100 mm
Oberfläche:  Betonglatt

Als Zulage zur Fläche. Ausführung wie Vorposition,
jedoch
nur eine Pflasterreihe, Reihe Länge ca. 2,5 m, jeder
zweite Stein in anthrazit als Stellplatzmarkierung.
Menge: 2,000 Stk

**2.1.4.040 Tiefbord 6/20/100, liefern und versetzen**
Tiefbordstein 6 x 20, einseitige Fase liefern und
versetzen
z.T. in weiten Radien
Bordstein aus Beton DIN EN 1340, Typ D I U
DIN 483 TB - 60 x 200 x 1000 mm
Fase an einer oberen Längskante
Oberfläche Standart,
Typ: "anthrazit"
liefern und höhen- und fluchtgerecht auf 20 cm dickem
Fundament aus C20/C25 versetzen und mit einer
Rückenstütze aus Beton C20/C25 erstellen.
Die Dicke der Rückenstütze beträgt mindestens 10 cm.
Die DIN 18 318 und ZTV P-StB sind zu beachten.
Die Leistung versteht sich einschließlich der
dazugehörigen Erdarbeiten,  (Aushub des Schlitzes in
den jeweiligen Tragschichten, bzw. des Unterbaus) die
zum Setzen der  Tiefborde notwendig sind.
Menge: 13,000 m

##### Untertitel 2.1.5 Lohnarbeiten

**2.1.5.010 Ausführung von Lohnarbeiten zum**
*** Bedarfsposition ohne GB
Ausführung von Lohnarbeiten zum besonderen Nachweis,
nur auf Anordnung der örtlichen Bauleitung,
für einen Facharbeiter.
Menge: 1,000 Std

**2.1.5.020 Helfer**
*** Bedarfsposition ohne GB
Wie vor, jedoch für einen Bauhelfer.
Menge: 1,000 Std

#### Titel 2.2 Weg

##### Untertitel 2.2.1 Erdarbeiten

*Hinweis*
Bauausführung
Jegliche Bodenverdichtung ist auf das für die
Bauausführung notwendige Maß zu reduzieren. Die Lage
der Fahrtrassen bzw. Baustraßen ist vor Baubeginn mit
der Bauleitung abzustimmen

Je nach Bodenart und Witterungsverlauf ist die
Bearbeitung von Böden bei Regen nicht erlaubt bzw. mit
der Bauleitung vorher abzustimmen. Dies gilt
insbesondere für schluff- und tonhaltige Böden.

Bei Regenwasserversickerung sind die
Versickerungsbereiche unbedingt von Verdichtung
freizuhalten und mit dauerhafter Absperrung zu
versehen.

Abgrabungen, Aufschüttungen und das Befahren innerhalb
von Baumtraufen ist nicht gestattet.
Baumschutzmaßnahmen sind, sofern Konflikte absehbar,
detailliert im Leistungsverzeichnis beschrieben.
Ansonsten ist vorab die Bauleitung zu informieren.

Weitergehende, nicht beschriebene Materialnachweise wie
Körnungszusammensetzung, Unbedenklichkeit etc. sind auf
Verlangen der Bauleitung zu erbringen.

Bodenlieferung und -arbeiten werden nach Aufmaß und
Nivellement (Urnivellement+OK eingebautes Material)
abgerechnet. Das Nivellement ist unmittelbar vor Beginn
der
Arbeiten gemeinsam mit der Bauleitung des AG
durchzuführen. Erd- und Bodenarbeiten sind ohne die
Zustimmung und Freigabe der Bauleitung des AN
untersagt.
Ein Soll-Ist Vergleich ist zu erbringen.

Zusätzlich geliefertes Material wird nach
Original-Lieferscheinen die der Bauleitung zur
Abzeichnung vorgelegt werden müssen abgerechnet. Die
Freigabe der Flächen zur Bearbeitung ist mit
der örtlichen Bauleitung abzustimmen.

Über die Lage von Versorgungsleitung hat der Anbieter
sich vorab zu informieren. Erschwerte
Arbeitsverhältnisse bedingt durch Versorgungsleitungen
oder sonstiger Hindernisse berechtigen zu keinerlei
Nachforderungen.

**2.2.1.010 Vegetationsschicht abschieben**
Vegetationsschicht Wiesenfläche  Aufwuchshöhe bis 20cm,
einschließlich Vegetationsnarbe, Wurzelraum,
Narbenstärke 10cm stark abschieben, laden und
entsorgen.
Deckungsgrad der Wiese mit Grasbewuchs beträgt ca. 80
%.
Das Material ist ordnungsgemäß abzutransportieren und
zu entsorgen. Preis einschließlich Entsorgungskosten.
Abrechnung nach Voraufmaß in der Horizontalprojektion.
Menge: 15,500 m²

**2.2.1.020 Oberboden aufnehmen und einbauen**
*** Bedarfsposition ohne GB
Oberboden im Bereich der zukünftigen befestigten
Flächen aufnehmen in Stärken von ca. 35 cm, laden und
im Baustellenbereich nach Angabe der Bauleitung
seitlich wiedereinbauen in Stärken von ca. 10-30 cm.
humoser Oberboden, Lagerungsdichte/Konsistenz weich,
gemischtkörnig, bindig,matrixgestützt, 15-40% bindiger
Anteil, humose Beimengungen
Mineralischen Fremdanteile ≤ 10 Vol.-% aus Auffüllung
mit anthropogenen Inhaltsstoffen (z. B. Ziegelreste,
Schotter, Schlackereste, Bergematerial)
Abrechnung nach Aufmaß an der Entnahmestelle als feste
Masse.
Vergleich mit Urnivellement ist zu erbringen.
Transportweg bis 100 m
Abtragungsort: zukünftige befestigte Flächen,
Einbauort : vorh. und geplante Vegetationsflächen
(ehem. Wegeflächen)
Menge: 1,000 m3

**2.2.1.030 Oberboden aufnehmen, abtransportieren**
Oberboden im Bereich der zukünftigen befestigten
Flächen,  profilgerecht lösen, laden,
abtransportieren und entsorgen
Abtragsdicke i.M. 35cm
Menge: 3,500 m3

**2.2.1.040 durchwurzelten Oberboden, abtransportieren**
durchwurzelten Oberboden profilgerecht lösen, laden,
abtransportieren und entsorgen
Abtragsdicke i.M. 20cm,
Menge: 2,000 m3

##### Untertitel 2.2.2 Pflasterarbeiten

**2.2.2.010 RCL Material 0/45 (RCL I) liefern und 20 cm einbauen (Fußwege)**
1. Tragschicht aus gebrochenen RCL-Material 0/45
liefern, einbauen und verdichten
Nutzungkategorie 1 (ZTV Wegebau FLL)
Material: RCL1 gem. RA 2 RG 501/1 Klasse 1
Die Frostschutzschicht muss dauerhaft ausreichend
wasserdurchlässig sein.
kf-Wert ca. 10-5
RCL I 0/45 mm
Anforderungen an das Baustoffgemisch nach TL SoB-StB,
sowie der ZTV SoB-StB.
Schichtdicke  bis 20 cm
Mindestanforderung an den Verdichtungsgrad Dpr = 103%
Verformungsmodul: EV2 80 MN/m²
Verhältniswert der Verformungsmoduln EV2/EV1 £ 2,2
Erstellung der Frostschutzschicht erfolgt unter
Beachtung der
DIN 18 315 und der ZTV SoB-StB.
Die Oberfläche der Tragschicht darf von der Sollhöhe
nicht mehr als ±  2,0 cm abweichen.
Unebenheiten der Oberfläche der Tragschicht innerhalb
einer 4 m langen Messstrecke dürfen nicht größer als 2
cm sein.
Einbaubereich: Fußwege, Müllsammelanlagen,
Fahrradstellflächen
Menge: 7,000 m²

**2.2.2.021 vorh. Pflaster- Plattenbelag in Teilflächen wiederverlegen**
Pflasterdecke des zuvor aufgenommenen Pflaster-, bzw.
Plattenbelages  in Teilflächen (Gehweganschlüsse, PKW
und Fahrrad Stellplätze) bis 10,00 m² auf Wegefläche
fachgerecht
herstellen.
Verlegeart: im vorhandenen Verband
Abrechnung nach Aufmaß.
Menge: 7,000 m²

**2.2.2.030 Tiefbord 6/20/100, liefern und versetzen**
*** Bedarfsposition ohne GB
Tiefbordstein 6 x 20, einseitige Fase liefern und
versetzen
z.T. in weiten Radien
Bordstein aus Beton DIN EN 1340, Typ D I U
DIN 483 TB - 60 x 200 x 1000 mm
Fase an einer oberen Längskante
Oberfläche Standart,
Typ: "grau"
liefern und höhen- und fluchtgerecht auf 20 cm dickem
Fundament aus C20/C25 versetzen und mit einer
Rückenstütze aus Beton C20/C25 erstellen.
Die Dicke der Rückenstütze beträgt mindestens 10 cm.
Die DIN 18 318 und ZTV P-StB sind zu beachten.
Die Leistung versteht sich einschließlich der
dazugehörigen Erdarbeiten,  (Aushub des Schlitzes in
den jeweiligen Tragschichten, bzw. des Unterbaus) die
zum Setzen der  Tiefborde notwendig sind.
Menge: 1,000 m

##### Untertitel 2.2.3 Lohnarbeiten

**2.2.3.010 Ausführung von Lohnarbeiten zum**
*** Bedarfsposition ohne GB
Ausführung von Lohnarbeiten zum besonderen Nachweis,
nur auf Anordnung der örtlichen Bauleitung,
für einen Facharbeiter.
Menge: 1,000 Std

**2.2.3.020 Helfer**
*** Bedarfsposition ohne GB
Wie vor, jedoch für einen Bauhelfer.
Menge: 1,000 Std

### Bereich 3 Spielplatz vor HSN 24-32

#### Titel 3.1 Spielplatz

##### Untertitel 3.1.0 Vorbereitende Maßnahmen

**3.1.0.020 Rückbau Spielgerät Nestschaukel**
Rückbau inkl. Aushubarbeiten und Entsorgung vorhandenes
Spielgerät Nestschaukel, inkl. Fundamente
Menge: 1,000 St

##### Untertitel 3.1.1 Ausstattung

**3.1.1.020 Spielgerät liefren und aufstellen Spielgerät1: Spielturm mit Netz**
Spielgerät liefern und aufstellen
Spielturm mit Netz: Kompan PCM200121-0902
Menge: 1,000 St

**3.1.1.021 Federreiter Spielgerät umsetzen: Kompan Schaukelhahn (M101)**
Umsetzen von vorhanden Federreiter-Spielgerät, hier:
Kompan Schaukelhahn (M101) inkl. Aushubarbeiten, Lösen
und Entsorgen von Fundament. Spielgerät zwischenlagern
bzw. direkt an vorgegbener Stelle wiedereinbauen. Inkl.
Aushubarbeiten, und Erstellung von neuem Fundament nach
Herstellerangaben.
Verfüllung und Verdichtung des anfallenden Bodens in
enstandenem Loch. Evtl. Entsorgung oder Beschaffung von
Füllmaterial ist in den EP mit einzukalkulieren.
Menge: 1,000 St

**3.1.1.022 Federreiter Spielgerät umsetzen: Kompan Vierer-Wippe Kleeblatt (M128)**
Umsetzen von vorhanden Federreiter-Spielgerät, hier:
Kompan Vierer-Wippe Kleeblatt (M128) inkl.
Aushubarbeiten, Lösen und Entsorgen von Fundament.
Spielgerät zwischenlagern bzw. direkt an vorgegbener
Stelle wiedereinbauen. Inkl. Aushubarbeiten, und
Erstellung von neuem Fundament nach Herstellerangaben.
Verfüllung und Verdichtung des anfallenden Bodens in
enstandenem Loch. Evtl. Entsorgung oder Beschaffung von
Füllmaterial ist in den EP mit einzukalkulieren.
Menge: 1,000 St

**3.1.1.030 Löcher für Fundamente ausheben, Sand seitl. lagern**
Menge: 1,500 m3

**3.1.1.040 Spielgerät einbauen vorh Spielanlage einbauen inkl Fundamente**
Menge: 3,000 St

**3.1.1.050 Filtervlies 500g, liefern und auslegen Verlegung ebenerdig mit 10cm Überlappung**
Menge: 2,500 m2

**3.1.1.060 Planum Sand Feinplanunm erstellen**
Menge: 60,000 m2

**3.1.1.070 Abnahme Spielgerät**
Menge: 1,000 PSCH

**3.1.1.080 Abfallbehäter Halifax Art.Nr.: 108108 RAL 7016 FA. Ziegler liefern und aufstellen**
Menge: 1,000 St

**3.1.1.090 Sitzbank Natura Art 736.121 RAL 7016 Fa. Ziegler liefern und aufstellen incl. erforderlicher Fundamente**
Sitzbank Natura Art 736.121 RAL 7016 Fa. Ziegler
liefern und aufstellen inkl. erforderlicher Fundamente
Menge: 1,000 St

**3.1.1.100 Sitzbank Natura Art 736.120 RAL 7016 Fa. Ziegler liefern und aufstellen incl. erforderlicher Fundamente**
Sitzbank Natura Art 736.120 RAL 7016 Fa. Ziegler
liefern und aufstellen inkl. erforderlicher Fundamente
Menge: 1,000 St

##### Untertitel 3.1.2 Zaunarbeiten

**3.1.2.020 Stabgitterzaun HS, 800. mm hoch, liefern und montieren**
Stabgitterzaun HS, 800. mm hoch (Gittermattenhöhe),
liefern und fachgerecht montieren, wie nachstehend
beschrieben:
Pfosten:

Bestehend aus werksneuen Rechteckstahlrohren 60/40 mm
und PVC-Abdeckkappen, entsprechend statischem Nachweis.
Gittermatten:

Bestehend aus waagerecht verlaufenden O 8 mm doppelt
gegenüberliegenden, punktgeschweißten Stahldrähten und
senkrechten, im Kreuzverbund verschweißten, O 6 mm
Stahldrähten, die einseitig ca. 22 mm überstehen.
Maschenweite: *50/200 mm normal, oben glatter Abschluss
durch querlaufenden Draht

Korrosionsschutz:

alle Metallteile sind nach dem Schweißen hochwertig
verzinkt

maximaler Korrosionsschutz der Metallteile durch die
Kombination von Verzinkung und hochwertiger
Pulverbeschichtung. Die Pulverbeschichtung ist absolut
lichtecht, festhaftend und abriebfest.

Farbe:  nach Wahl des AG

Ausführung:

Die Pfosten sind in Abständen von 2.520 mm (Achsmaß!)
in Betoneinzelfundamenten
Abmessung 30/30/60cm in C12/15 bei Bodenklasse 3-5
höhen-, lot- und fluchtgerecht zu versetzen. Die Gitter
sind mit heras_sks-Befestigungen
(LUPOLEN-Kunststoffelementen, Linsenkopf-Schrauben ISO
7380 mit Innensechskant und Schlüsselweite 5,5 mm sowie
Stahl-Abdeckleiste 40/5 mm)
an den Pfosten zu montieren

Nach der Montage darf der Gitterzaun keine störenden
Geräusche verursachen.
Die Montageanleitung der Firma heras_sks
die Vorschriften des
Gemeinde-unfallversicherungsverbandes sind genau
einzuhalten.
Der Aushub ist einzuplanieren.

Beschädigungen an der Verzinkung bzw. Beschichtung
werden mit Kaltzink und Farbe nachbehandelt.
Einbauort: Einfassung Sondernutzungsflächen (Garten)

Liefernachweis:
heras_sks gmbh
Raiffeisenring 44
D 46395 Bocholt
Fon: +49 . 28 71 . 244  14-0
Fax: +49 . 28 71 . 244  14-99

oder gleichwertig
Liefernachweis des Bieters:
_____________________
_____________________
_____________________
_____________________
Menge: 34,000 m

**3.1.2.030 ZULAGEPOSITION - Eckausbildung Stabgitterzaun**
Zulage für die Herstellung einer Eckausbildung
(Abwinklung 45° bis 135°) unter der Verwendung eines
zusätzlichen Eckpfostens. sonst wie Pos 008.2. bzw.
008.3
Menge: 1,000 St

**3.1.2.040 ZULAGEPOSITION - Abschluß Stabgitterzaun**
Zulage für die Herstellung eines fachgerechten
Abschlusses unter der Verwendung eines zusätzlichen
Endpfostens. sonst wie Pos. 008.2. bzw. 008.3
Menge: 4,000 St

##### Untertitel 3.1.3 Pflanzliste

*Hinweis*
Nachfolgend beschriebene Positionen der Pflanzen
beinhalten das Abladen, den Transport innerhalb der
Baustelle, sowie die Lagerung und den Schutz der
Pflanzen gegen Austrocknung bis zur Pflanzung.
Maßnahmen / Pflege der Pflanzen nach Pflanzung ist
gesondert beschrieben und wird gesondert abgerechnet.

Nach der Anlieferung sind die Pflanzen unverzüglich zu
pflanzen. Sollte dieses nicht möglich sein beträgt die
maximale Lagerungszeit von Ballenpflanzen auf der
Baustelle 48 h nach Anlieferung, die maximale
Lagerungszeit für ballenlose Gehölze  beträgt max. 24 h
Stunden nach Anlieferung.Bis dahin sind geeignete
Maßnahmen vom AN zu treffen, die Schädigungen durch
Frost, Überhitzung, Austrocknung ausschliessen.
Nach Ablauf der vorgenannten Lagerungszeit sind die
Pflanzen geordnet und fachgerecht einzuschlagen und zu
wässern.
Einschlagsflächen sind nach Entnahme der Pflanzen zu
planieren und im vorherigen Zustand wieder
herzustellen.
Diese Leistungen zum Schutz der Pflanzung werden nicht
gesondert vergütet.
Es ist alleinige Sache des AN, den Bauablauf so zu
koordinieren, dass ein lückenloser, pflanzenschonender
Ablauf der Pflanzung gewährleistet ist. Dieses
beinhaltet
ebenfalls die abschnittsweise Anlieferung der
Pflanzungen nach Baufortschritt und Flächenfreigabe.

Die nachfolgend beschriebenen Pflanzarbeiten verstehen
sich einschließlich der Auslegung der Pflanzen vor der
Pflanzung, sowie den eventuell erforderlichen
Rückschnitt der Wurzeln und der Triebe.

Die Qualität der angelieferten Gehölze muss den
Gütebestimmungen für Baumschulpflanzen entsprechen.
Ausführung der Arbeiten gemäß
DIN 18 916 "Pflanzung und Pflanzarbeiten "

Die angegebenen Pflanzenarten und Pflanzensorten sind
bindend.
Eine Lieferung von Alternativen ist nur zulässig nach
vorheriger Rücksprache mit der Bauherrin.

**3.1.3.010 Heckenpflanzen pflanzen Formhecke und freiwachsende Hecke**
Nachfolgend beschriebene Pflanzen liefern, abladen und
pflanzen,
hier:  einschl. Aushebung der Pflanzgrube und.
Herstellung des Giesstreifens.

Pflanzgrube profilgerecht verfüllen und unter
Wasserzugabe einschlämmen, sodass vollständiger
Bodenschluss gewährleistet ist.
Leistung einschließlich Gestellung und Transport des
Gieswassers. Ballen / Container muss bei Anlieferung im
erdfeuchten Zustand sein.
Bei der fertigen Hecke handelt es sich um eine
einmehrreihige Pflanzung mit einem Pflanzabstand von
ca. 3,5 Pflanzen/Reihenmeter (Formhecke)
Einbauort:  vor Stahlgitterzaun
Menge: 120,000 St

**3.1.3.020 Heckenflächen mulchen**
Strassenbaumscheiben nach dem Pflanzen gegen
Verunkrautung und Austrocknung schützen mit
Rindenmulch, gütegeschützt, TYP RM 2, Dicke der
Mulchdecke 5-10 cm
Menge: 18,000 St

##### Untertitel 3.1.4 Lohnarbeiten

**3.1.4.010 Ausführung von Lohnarbeiten zum**
*** Bedarfsposition ohne GB
Ausführung von Lohnarbeiten zum besonderen Nachweis,
nur auf Anordnung der örtlichen Bauleitung,
für einen Facharbeiter.
Menge: 1,000 Std

**3.1.4.020 Helfer**
*** Bedarfsposition ohne GB
Wie vor, jedoch für einen Bauhelfer.
Menge: 1,000 Std

USt %: 19,00
